# AC ME LWINST (FK)
Angebotsaufforderung (GAEB DA XML 3.3, DA83)
Projekt: AC ME LW
Währung: EUR
Auftraggeber: Bau- und Liegenschaftsbetrieb, NL Bundesbau, Mercedesstr.12, 40470 Düsseldorf
Erstellt mit: FUTURA, FUTURA Version 9.1.03.77, 03.03.2026

## Neues Leistungsverzeichnis

*Hinweis: Vorbemerkung*
Allgemeine Vormerkungen
Die Baustelle befindet sich auf militärischem Gelände. Für das Betreten sind Passierscheine (elektronische Ausweise) erforderlich. Der Auftragnehmer hat sofort nach Auftragserteilung die entsprechenden Antragsformulare für die genauen Personalangaben (Name, Vorname, Wohnort mit Postleitzahl, Geburtsdatum, Geburtsort, sowie Personalausweisnummer) der für die Baustelle vorgesehenen Arbeitskräfte beim
Bau- und Liegenschaftsbetrieb NRW
Niederlassung Bundesbau
Projektbüro Mechernich
In der Hardt 19
53894 Mechernich
anzufordern und (ausgefüllt) an o.a. Adresse zurückzusenden.

Zugangsregelungen FK-Bereich:
Eingesetztes Personal des Auftragsnehmers arbeitet größtenteils innerhalb des Sicherheitsbereiches der Kaserne. Für den Sicherheitsbereich ist der Zutritt grundsätzlich nur nach einer Sicherheitsüberprüfung der Stufe SÜ2 Sabotageschutz gem. SÜG gestattet.
In begründeten und wichtigen Ausnahmefällen kann ein Zugang in den Sicherheitsbereich über die Wache an der Hauptzufahrt erfolgen. Die Ausnahme ist durch den Auftragsnehmer über den Auftraggeber dem Kasernenkommandanten Mechernich ausreichend schriftlich zu begründen. Arbeiten innerhalb des Sicherheitsbereiches dürfen dann nur unter Begleitung und Bewachung durch Wachpersonal stattfinden.
Der Auftragnehmer hat dem Auftraggeber vor Beginn der Ausführungsarbeiten eine ausgefüllte Zutrittsberechtigungsliste gem. Muster vorzulegen. Personen aus Herkunftsländern der Staatenliste im Sinne von §13 Absatz 1 Nummer 17 SÜG und §32 SÜG (Anlage) erhalten keinen Zutritt zu Liegenschaften der Bundeswehr am Standort Mechernich.
Der Zutritt in den Sicherheitsbereich erfolgt im Pass-Wechsel-Verfahren. Beim erstmaligen Zutritt hat zusätzlich eine Einweisung und Belehrung vor Ort durch die Bundeswehr stattzufinden.
Ein gültiger, amtlicher Ausweis (Personalausweis oder Reisepass) wird gegen einen Tagesausweis der Bundeswehr getauscht. Hierbei kann es, organisationsbedingt, zu Wartezeiten kommen. Beim Verlassen des Sicherheitsbereichs wird der Tagesausweis gegen den hinterlegten Ausweis zurückgetauscht.
Jedes Verlassen des Sicherheitsbereichs, auch kurzfristig, führt zu einem erneuten Pass-Wechsel-Verfahren. Entstehende Wartezeiten sowie mögliche Wegzeiten bis zur Baustelle und die dadurch entstehenden Kosten sind bei der Kalkulation durch den Bieter zu berücksichtigen.
Innerhalb der Liegenschaft ist gem. Einweisung und Belehrung den Anweisungen von Bundeswehrangehörigen und des Auftraggebers Folge zu leisten. Es besteht grundsätzlich Fotografierverbot - auch außerhalb des Sicherheitsbereichs. Eine Fotografiererlaubnis ist gesondert schriftlich zu beantragen. Zuwiderhandlungen führen ausnahmslos zu einem Entfernen des Personals vom Gelände der Bundeswehr und ggf. zu einem Abbruch der Arbeiten.
Eine Personenkontrolle innerhalb des Bereichs durch das Wachpersonal kann jederzeit stattfinden.
Sämtliche militärischen Vorschriften sind zu beachten.
Arbeitstägliche Ausführungszeiten
Die Freigabe der Baustelle erfolgt bundeswehrseitig durch den jeweiligen Kasernenkommandanten.
Ausführungszeiten sind zwischen Auftragnehmer über Auftraggeber mit dem jeweiligen Kasernenkommandanten rechtzeitig abzustimmen. Die angemeldeten und freigegebenen arbeitstäglichen Ausführungszeiten beginnen und enden an der jeweiligen Wache. Diese dürfen nicht unter- bzw. überschritten werden. Bei der Einfahrt mit einem Fahrzeug ist mit einer Fahrzeugkontrolle zu rechnen. Der zeitliche Mehraufwand der oben genannten Zugangskontrollen ist seitens des Bieters bei der Preiskalkulation zu berücksichtigen.

Arbeitszeiten:
übliche Zutrittszeiten über die Wache:
7:00 15:30 Uhr (werktags)
Die üblichen Arbeitszeiten in den Gebäuden liegen von montags bis donnerstags zwischen 7:00 und 15:30 Uhr und freitags zwischen 7:00 und 12:00 Uhr. In Abstimmung mit dem Bauleiter und dem Kasernenkommandanten sowie dem jeweiligen Gebäudeverantwortlichen kann von diesen Arbeitszeiten nach frühzeitiger Ankündigung im Einzelfall abgewichen werden. Eine Zusicherung hierzu kann indes nicht erteilt werden.
Es gelten die gesetzlichen Bestimmungen, unter denen die Leistung vom AN auszuführen ist.
Sollte Nacht- bzw. Feiertags- und Sonntagsarbeit aus Sicht des AN notwendig werden, so hat der AN diese vorab beim AG zu beantragen und zu begründen. Ein Anspruch auf diese Arbeitszeiten besteht nicht.
Lieferanten sind im Vorfeld (1-2 Tage) bei der Wache und ggf. beim Gebäudealtesten unter Angabe eines Ansprechpartners inkl. Mobiltelefonnummer vor Ort anzumelden.
Behinderungen durch militärische Übungen sind dem BLB Standort Mechernich sofort anzuzeigen.
Anweisungen von Betriebspersonal und Wachpersonal oder Betriebsfeuerwehr ist unmittelbar Folge zu leisten.
Militärischer Sicherheitsbereich
Die Baustelle liegt in einem militärischen Sicherheitsbereich. Die für die Maßnahme erforderlichen Arbeiten sind so durchzuführen, dass der militärische Betrieb möglichst nicht gestört wird. Etwaige Verunreinigungen sind sofort zu beseitigen.
Der Unternehmer hat mit der Liste der Arbeitskräfte ebenso eine Liste der Privat- oder firmeneigenen Personen- und Lastkraftwagen, die das militärische Gelände im Zusammenhang mit den Arbeiten befahren werden, einzureichen. Diese Liste muss enthalten: Hersteller, Typ bzw. Modell, Baujahr, amtliches Kennzeichen.
Die Listen sind termingerecht beim Kasernenkommandanten einzureichen Die Vorschriften für den Zugang zum militärischen Gelände, ist von allen Beschäftigen genau zu beachten. Sie dürfen sich nur im unmittelbaren Baustellenbereich und auf den Zu- und Abfahrtswegen aufhalten.
Baustellensicherheit
Aufgrund der örtlichen Besonderheiten und des Umfangs des Bauvorhabens ist entsprechend der Verordnung über Sicherheits- und Gesundheitsschutz auf Baustellen (Baustellenverordnung vom 01.07.1998) ein Sicherheits- und Gesundheitsschutzplan und die vom SiGeKo geforderten Unterlagen aufzustellen, die bei der Bauausführung zwingend zu beachten sind. Die Maßnahme wird durch einen SiGeKo begleitet. Diese Leistungen werden vom Auftraggeber separat vergeben und sind nicht Bestandteil dieser Ausschreibung.
Die vorgegebene Baustellenordnung ist zu beachten. Für Arbeiten mit Absturzgefahr, z.B. bei Einsatz von Leitern, Gerüsten, Hubarbeitsbuhnen etc. sind die Regeln der TRBS inkl. Teil 1+2 einzuhalten. Vor Arbeitsbeginn und je nach Erfordernis hat sich der Baustellen- bzw. Montageleiter davon zu überzeugen, dass der Montagebereich den Anforderungen der Arbeitssicherheit entspricht.

Lage der Baustelle
Die Baustelle befindet sich im Systemzentrum 23 in Mechernich. Die Zufahrt zur Liegenschaft befindet
sich an der K 28 (Am Baltesbendener Weiher).

Anschlussmöglichkeiten an Ver- und Entsorgungsleitungen
Anschlussmöglichkeiten werden vom AG zur Verfügung gestellt.

Lager- und Arbeitsplätze sowie Wegebenutzung
Vom AG werden außerhalb des Kasernengeländes keine Lager- und Arbeitsplätze zur Verfügung gestellt. Lagerflachen sind in begrenztem Maße in der Liegenschaft vorhanden. Baustofflagerplätze werden vom Auftraggeber bzw. Kasernenkommandant zugewiesen. Die Lagerflächen befinden sich nicht unbedingt in unmittelbarer Nähe zum Ort der Ausführung.
Die Baustellensicherung hat nach der aktuellen Fassung der RSA sowie der ZTV-SA zu erfolgen.
Für Straßen die durch die Bauarbeiten beeinträchtigt werden können, ist vom Auftragnehmer vor Beginn der Arbeiten ein Zustandsprotokoll in Form einer Beweissicherung aufzustellen und von beiden Parteien rechtsverbindlich zu unterschreiben. Die Beweissicherung ist durch eine Foto- oder Videodokumentation zu ergänzen.
Für den Liefer-, Verlade- und Liegenschaftsverkehr ist während der Bauzeit ein gefahrloses Passieren der Baustelle zu gewährleisten. Alle Aufwendungen zur ordnungsgemäßen Wiederherstellung des Zustandes wie zu Beginn der Baumaßnahme sind einschließlich der Beseitigung aller Verschmutzungen während der Baumaßnahme in die Einheitspreise einzurechnen.

Sozialraume:
Sozialraume und Sanitäreinrichtungen werden nicht vom Auftraggeber gestellt. Diese sind vom Auftragnehmer entsprechend den gesetzlichen Vorgaben zu stellen. Der Aufstellort von Sanitärcontainern ist eine Woche vor Aufstellung mit dem Auftraggeber und dem Kasernenkommandanten abzustimmen.

Zu schützende Bereiche und Objekte
Maßnahmen zum Schutz der Umwelt sind in eigener Verantwortung des AN gewissenhaft durchzuführen. Allgemein gültige gesetzliche und behördliche Bestimmungen zum Umweltschutz sind zu beachten, auch wenn sie in den hier vorliegenden Unterlagen nicht eigens erwähnt sind.
Auf die Einhaltung der Unfallverhütungsvorschriften, insbesondere auch bei Arbeiten mit gefährlichen Arbeitsstoffen (z.B. silikogener Staub, chemische Stoffe, Lösungsmittel, usw.) wird ausdrücklich hingewiesen.
Das Baugelände befindet sich in einer im Betrieb befindlichen Kaserne. Der Geräuschpegel der für die Bauarbeiten einzusetzenden Geräte, Maschinen, Transportfahrzeuge usw. ist so gering wie möglich zu halten.
Staubbelästigungen sind durch geeignete Maßnahmen zu unterbinden. Eine besondere Vergütung wird für v.g. Leistungen nicht gewährt.
Ölbindemittel sind in ausreichender Menge an den jeweiligen Arbeitsstellen vorzuhalten. Das Baustellenpersonal ist in die Handhabung einzuweisen. Das Austreten von wassergefährdenden Stoffen ist unverzüglich der Bauleitung des überwachenden Ingenieurbüros mitzuteilen. Ort, Zeitpunkt, Art und Gegenmaßnahme sind im Bautagebuch zu protokollieren.
Eine gesonderte Vergütung für die v.g. Umweltschutzmaßnahmen erfolgt nicht.

Ausführungsunterlagen
Der Auftragnehmer erklärt mit der Abgabe seines Angebotes, dass er sich über alle örtlichen Verhältnisse, Transportwege für Materialien und alle übrigen Gegebenheiten genauestens unterrichtet hat.

Verkehrsführung, Verkehrssicherung
Die Baubereiche sind für den Verkehr (auch Fußgänger) abzusichern. Personen sind so zu führen, dass sie schad- und gefahrlos den Baubereich passieren können. Der Auftragnehmer hat für die ihm vom Auftraggeber übertragenen Aufgaben verbindlich die allgemeine Verkehrssicherungspflicht zu gewährleisten.

Bauablauf
Der Bauablauf ist zwischen AG und AN abzustimmen. Die Gesamtbauzeit darf nicht überschritten werden.

Vermessung und Absteckung
Alle in den Ausführungsunterlagen vorgegebenen Maße und Maßketten sind durch den AN vor Ausführung in der Örtlichkeit zu kontrollieren, evtl. Abweichungen sind frühzeitig vor Ausführungsbeginn der Bauleitung schriftlich bekannt zu geben.
Der Auftragnehmer hat anhand der vom AG gestellten Ausführungspläne und nach weiteren Angaben der Bauleitung alle erforderlichen Absteckungen, Messungen usw. selbst auszuführen und ist für deren Richtigkeit zur zeichnungs- und bedingungsgemäßen Ausführung allein verantwortlich. Die etwaige Teilnahme des AG oder seines Vertreters an diesen Messungen usw. entbindet den AN nicht von seiner Verantwortung.
Für gemeinsame Messungen von AG und AN hält der AN das erforderliche Gerät und Hilfspersonal zu seinen Lasten vor.

Prüfungen
Eignungsprüfungen, Eigenüberwachungsprüfungen, Kontrollprüfungen sind nach den jeweils geltenden Vorschriften durchzuführen. Werden bei den Eigenüberwachungsprüfungen Abweichungen von den vertraglichen Anforderungen festgestellt, so sind deren Ursachen unverzüglich zu beseitigen. Die Auswertung der Ergebnisse der Eigenüberwachungsprüfungen sind dem AG auf Verlangen in einem Werkprüfzeugnis nach Abschn. 2.3 der DIN 50049 vorzulegen

Auftrag
Der Auftrag erfolgt schriftlich durch Übergabe des Auftragsschreibens. Die Angebots- und Auftragsbedingungen liegen zugrunde, auch dann, wenn der Auftrag nicht schriftlich zustande kommt. Die Kalkulationsunterlagen sind bei Auftragserteilung versiegelt beim Auftraggeber zu hinterlegen. Der Auftraggeber ist berechtigt, die Kalkulation bei Bedarf im Beisein des Bieters einzusehen. Nach Einsichtnahme wird die Kalkulation wieder verschlossen.

Abrechnung
Die Abrechnung der geleisteten Arbeiten erfolgt aufgrund der Einheitspreise des Kostenangebotes sowie der durch Aufmaß ermittelten Massenvordersätze. In den Einheitspreisen sind, soweit nicht ausdrücklich in den Leistungspositionen beschrieben, die Lieferung sämtlicher Baustoffe, Erledigung aller Nebenarbeiten und Leistungen, Gestellung der erforderlichen Geräte und Materialien, die zur fachgerechten Ausführung der Arbeiten notwendig sind, unter Anwendung der notwendigen Schutzmaßnahmen der geltenden Unfallverhütungsvorschriften, mit einbegriffen. Die Einheitspreise umfassen das Entgelt für alle zur bedingungsgemäßen Herstellung, insbesondere Aufwendungen jeder Art für Erschwernisse durch jahreszeitliche Einflüsse, besonders ungünstige Geländeverhältnisse sowie tarifmäßige Wege- und Trennungsgelder, Auslösungen, Wochenendheimfahrten und Bezahlung der gesetzlichen Feiertage.
Diese Kosten sind in die Einheitspreise einzukalkulieren.
Werden Arbeiten vom Bauablauf her, z.B. durch stärkere Niederschläge, Frost o.ä. unterbrochen, erschwert oder in eine ungünstigere Jahreszeit verschoben, so behalten die beauftragten Einheitspreise ihre Gültigkeit. Nachforderungen des AN können hieraus nicht abgeleitet werden.
Die Leistungen werden durch gemeinsames Aufmaß zwischen Auftraggeber und Auftragnehmer festgestellt. Sind vor Inangriffnahme der Arbeiten Aufmaße notwendig, so werden diese ebenfalls gemeinschaftlich durchgeführt. Für Zwischenaufmaße gilt das Gleiche. Nur gemeinschaftliche Aufmaße sind für die spätere Abrechnung maßgebend.
Außervertragliche Arbeiten können nur nach vorausgegangener gemeinschaftlicher Vereinbarung vor Beginn der Arbeiten mit dem Auftraggeber durchgeführt werden.
Nachtragsangebote sind dem Auftraggeber vor Beginn der Arbeiten zur Genehmigung unter Beifügung einer Preiskalkulation sowie zugehöriger Preisnachweise vorzulegen. Nachtragsangebote ohne prüffähige Unterlagen werden von der Beauftragung ausgeschlossen.
Sämtliche Lieferscheine, Frachtbriefe usw. sind nach Bescheinigung der Richtigkeit dem Auftraggeber einzureichen.
Massenberechnungen und notwendigen Gegenüberstellungen der gelieferten und eingebauten Materialien einzureichen. Bei Überschreitung dieser Frist ist der AG berechtigt, die Abrechnung nach Ankündigung selbst durchzuführen oder durchführen zu lassen. Hieraus sich ergebende Aufwendungen gehen zu Lasten des AN und werden von der Schlussrechnung in Abzug gebracht.
Die Abrechnung erfolgt genau nach den Positionen des Leistungsverzeichnisses sowie den evtl. beauftragten Nachtragsangeboten.
Alle Rechnungen sind entsprechend §§14, 14a UStG mit Steuernummer, Umsatzsteuer, Identifikationsnummer, Datum und fortlaufender Rechnungsnummer zu versehen.
Die Anlage des BLB „Hinweise für Rechnungen“ ist zu beachten.

Aufmaßverfahren
Die örtlichen Aufmaße sind gemeinsam mit dem Vertreter des AG und AN durchzuführen. Hierbei ist ein Aufmaßprotokoll anzufertigen und von beiden Vertretern zu unterschreiben.
Werden bei später nicht einsehbaren Bereichen Aufmaße ohne Beisein des AG- Vertreters erstellt, behält sich der AG die ausschließliche Abrechnung nach den Ausführungsplänen vor.
Die Auswertung der Aufmaße sowie die Anfertigung der erforderlichen Abrechnungszeichnungen und Massenberechnungen hat der AN vorzunehmen.

Bautagebuch
Der Auftragnehmer hat über den Ablauf der Arbeiten auf der Baustelle Tagesberichte zu führen, aus denen der Arbeitsfortschritt, die Zahl der Beschäftigten und der Einsatz der Geräte zu ersehen ist. Weiterhin sind die meteorologischen Daten (Temperatur (min/max), Niederschlag) zu dokumentieren. Diese Tageberichte sind wöchentlich dem Auftraggeber zu übergeben. Bei Kontrollen sind diese Berichte auf Wunsch vorzulegen.

Stundenlohnarbeiten
Tagelohnarbeiten dürfen nur auf Anordnung des Auftraggebers vorgenommen werden. Die Stundenlohnzettel haben den Sichtvermerk des Auftraggebers zu tragen. Werden sie nicht 24 Stunden nach Durchführung der Arbeiten dem Auftraggeber vorgelegt, so werden sie nicht anerkannt. Bei offensichtlich ungenügender Stundenlohnleistung werden die Stunden nicht voll anerkannt. Im Rahmen der Stundenlohnarbeiten werden nur solche Stunden vergütet, an denen wirklich gearbeitet wurde, nicht aber Pausen, Feiertage, Schlechtwetterzeiten usw. Polierstunden werden nur in besonderen Fällen auf Anforderung und nach Genehmigung bezahlt. Zuschläge werden nicht bezahlt.

Folgende Unterlagen sind nicht Bestandsteil der Anlagen und können auf Anforderung verteilt werden:
- Kanalbestandsplan als DWG-Datei
- ISY-BAU-Daten von Kanalprojekt als XML-Datei

*Hinweis: Hinweis Allgemein*
Hinweis Kanaluntersuchungen:

Leitungen sind in Betrieb!

### Titel 01 Kanalreinigung - Hauptkanal

*Hinweis: Hinweis Kanalreinigung*
Hinweis Kanalreinigung:
Die Kanalrohre sind durch Hochdruckspülverfahren so zu reinigen, dass eine einwandfreie und eindeutige Kanalrohrinspektion anschließend an den Reinigungsvorgang möglich ist. Die Inspektion dient der Feststellung des Ist-Zustandes in der Kanalhaltung und muss soweit optimiert werden, dass auch z.B. feine Risse eindeutig mit der Fernsehkamera festgestellt werden können. Ggf. wird es unumgänglich sein, sogenannte Rotationsdüsen einzusetzen, um im gesamten Innenrohr eine evtl. vorhandene Sielhaut zu entfernen. Der Verschmutzungsgrad richtet sich nach der Höhe der Ablagerungen im Kanalrohr.
Hinweis 1:
Verschmutzungsgrade in Rohrleitungen bis zu 20 % sind in die Einheitspreise einzurechnen. Der Verschmutzungsgrad errechnet sich aus der anteiligen Fläche des Rohrquerschnittes.
Hinweis 2:
Die Abrechnungslängen bei den Grundpositionen der Kanalreinigung sind die Haltungslängen (Schachtmitte bis Schachtmitte). Das Öffnen und Schließen von Schachtabdeckungen, Herausnehmen und Wiedereinsetzen von Schmutzfängern usw. wird nicht gesondert vergütet und ist in die EP einzurechnen, lediglich für das Öffnen und Schließen von tagwasserdichten Abdeckungen wird eine Zulage gezahlt.
Spülgut-Container sind, soweit erforderlich, durch den AN zu stellen, sie werden nicht gesondert vergütet. Stellplätze für die Container können nach Absprache zur Verfügung gestellt werden.
Entsorgung des Spülgutes wird über entsprechende Position vergütet. Auf Verlangen ist der Nachweis über eine geordnete Entsorgung vorzulegen.
Die Einrichtung und die verkehrsmäßige Absicherung der Einsatzstelle nach den Vorschriften der RSA, StVO und ZTV-SA bzw. Anweisung der zuständigen Behörden hat durch den AN zu erfolgen, eine besondere Vergütung hierfür erfolgt nicht, die Aufwendungen hierfür sind in die EP einzurechnen.

Beim Einsatz einer Satellitenkamera mit integrierter
Reinigung wird die Reinigung nicht gesondert vergütet.
Ereignisse, wie Lageabweichungen, Bögen, Leitungsknicke
oder gekrümmte Leitungsverläufe sind im Zuge der
Inspektion zu dokumentieren. Die Leitungsverläufe sind in
digitalen Lageplänen (z.B. als DXF-Datei) anzugeben.
Weitere Abzweige bzw. Anschlussleitungen (je Stück) bei
der jeweiligen Anschlussinspektion werden ebenfalls
gesondert nach dieser/ folgenden Positionen vergütet.
Eine genauere Messung sollte über eine automatische
Kanalverlaufsvermess-Software erfolgen. Zeitgleich soll
neben dem Erstellen von DXF und ASCII-Dateien zur
Weiterbearbeitung in GIS- Strukturen, mit X- Y- Koordinaten
auch die Protokollerstellung nach DIN EN 13508:08-2011 mit
den Modifikationen der DWA-M 149-2 (Stand 2023) erfolgen.
Die gelieferten Daten sind unter anderem in AutoCAD,
Autodesk als DWG-, DXF- oder gleichwertig kompatibele
Dateiformate bereitzustellen.

**01.0010 Kanalreinigung bis DN 150**
Kanalleitungen der Dimension Kreisprofil bis DN 150 mittels Hochdruckspülung reinigen.
Es ist ein Fahrzeug mit Wasserrückgewinnung inklusive 2
Mann Bedienpersonal einzusetzen. Die Leistung des
Gerätes ist so zu wählen, dass:
- die einwandfreie Feststellung des Ist-Zustandes der
Kanalleitung möglich ist,
- das Rohrmaterial durch ungeeignete Spülung nicht
beschädigt wird.
In den EP sind alle Personal-, Geräte und Nebenkosten
sowie An- und Abfahrt einzukalkulieren, soweit sie
nicht in gesonderten Positionen vergütet werden.
Die Gestellung des notwendigen Spülwassers sowie die
Entsorgung des abgesaugten Spülgutes erfolgt AN-seitig,
wird nicht gesondert vergütet und ist mit
einzukalkulieren.
Bei Behinderungen des Reinigungsvorgangs durch
Hindernisse in der Kanalleitung ist die Reinigung
abzubrechen und an anderer Stelle so fortzuführen,
dass die zu überprüfende Haltung möglichst vollständig
von beiden Seiten des Hindernisses gespült wird.
Mehrmaliges Umsetzen des Spülfahrzeuges wird nicht
gesondert vergütet und ist in den EP einzukalkulieren.
Vorhandene Rohrmaterialien:
- Beton
- Steinzeug
- PVC/PP

Kanalart:
- Regenwasser
- Schmutzwaser
- Mischwasser
Verschmutzungsgrad:
bis zu 20% bezogen auf die lichte Profilhöhe, höhere
Verschmutzungsgrade werden als Zulage gesondert vergütet.
Menge: 1500,000 m
Kostengruppe DIN 276 2018-12: 411000000

**01.0020 Kanalreinigung DN 200 bis DN 300**
*** wie Position 01.0010
Kanalreinigung wie vor beschrieben, jedoch
Kreisprofil DN 200 bis DN 300
Menge: 1150,000 m
Kostengruppe DIN 276 2018-12: 411000000

**01.0030 Kanalreinigung DN 350 bis DN 600**
*** wie Position 01.0010
Kanalreinigung wie vor beschrieben, jedoch
Kreisprofil DN 350 bis DN 600
Menge: 185,000 m
Kostengruppe DIN 276 2018-12: 411000000

**01.0040 Kanalreinigung - Verschmutzungsgrad 21% bis 50% bis DN 150**
ein Verschmutzungsgrad der Kanalleitung von 21% bis 50
% bezogen auf die lichte Profilhöhe.
für die Durchmesser bis DN 150, Kreisprofil
Die Festlegung des Verschmutzungsgrades ist mit dem AG
rechtzeitig unter Beachtung der Dienstzeiten vor der
Reinigung abzustimmen und entsprechend zu
dokumentieren. Eventuelle Stillstandszeiten sind in den
EP einzukalkulieren und werden nicht gesondert
vergütet.
Zulage zur Grundposition
Menge: 350,000 m
Kostengruppe DIN 276 2018-12: 411000000

**01.0050 Kanalreinigung - Verschmutzungsgrad 21% bis 50% DN 200 bis DN 300**
*** wie Position 01.0040
Kanalreinigung - Verschmutzungsgrad 21% bis 50% für die Durchmesser DN 200 bis DN 300, Kreisprofil
Menge: 220,000 m
Kostengruppe DIN 276 2018-12: 411000000

**01.0060 Kanalreinigung - Verschmutzungsgrad 21% bis 50%, DN 350 bis DN 600**
*** wie Position 01.0040
Kanalreinigung - Verschmutzungsgrad 21% bis 50%
für die Durchmesser DN 350 bis DN 600, Kreisprofil
Menge: 50,000 m
Kostengruppe DIN 276 2018-12: 411000000

**01.0070 Schächte einschl. Schmutzfängern reinigen**
Schächte im Rahmen der Leitungsreinigung reinigen.
Zu reinigen sind:
- Schmutzfänger
- Schachtwände
- Einstieghilfen
- Bermen
- Gerinne
Die Gestellung des notwendigen Spülwassers sowie die
Entsorgung des Räumgutes und des des abgesaugten
Spülgutes erfolgt AN-seitig, wird nicht gesondert
vergütet und ist mit einzukalkulieren.
Menge: 93,000 St
Kostengruppe DIN 276 2018-12: 411000000

### Titel 02 Kanalinspektion - Hauptkanal

*Hinweis: Hinweis Kanalinspektion*
Hinweis Kanalinspektion:

Das bei der Kanaluntersuchung verantwortlich
eingesetzte Personal muß bau- und materialtechnisches
Fachwissen aus dem Kanalbau und eine mindestens
einjährige Inspektionspraxis besitzen. Nachweise
hierüber sind auf Verlangen des AG vorzulegen. Das
eingesetzte Personal darf nur in Abstimmung mit dem AG
ausgetauscht werden.
Für die technische Anforderung an die Inspektion des
Kanals gilt das DWA Merkblatt M 149-2 bzw. DIN EN 13508-2.

Die komplette Dokumentation hat nach dem ISYBAU-Format
zu erfolgen. Lagepläne mit Haltungs-, Leitungs- und
Schachtbezeichnungen werden vom AG zur Verfügung
gestellt.

Die Lage der Hausanschlussleitungen ist durch
entsprechendes Ortungsgerät anzuzeigen.
Alle Inspektionsdaten sind vom AN auf einem digitalen Datenträger im
jeweiligen ISYBAU-Austauschformat nach DWA-M 150 abzuspeichern.
Die zu verwendenden Steuer- und Zustandskürzel sind im
ISYBAU-orientierten Handlungskonzept festgelegt und
bindend.
Anschlußleitungen, die nicht mit einem Revisionsschacht
 ausgerüstet sind, werden
- vom Hauptkanal
- vom geöffneten Fallrohr oder Oberflächenablauf
- vom Keller des angeschlossenen Gebäudes aus
untersucht.
- vom Regeneinlauf
Öffnen und Schließen der Revisionsöffnung ist nach
Anweisung durch die Bauleitung sachgerecht auszuführen.
Insbesondere ist beim Verschließen auf Wasserdichtigkeit
und die Wahl des Abdichtmaterials zu achten.

Die Entscheidung über die Art der Untersuchung erfolgt
durch den AG.
Es sind zu erstellen:
- Videoaufzeichnungen
- Fotodokumentation Digital-Fotos
- ISYBAU- Austausch-Daten nach DWA-M 150
- Schadensbilder
- Schachtberichte
- Haltungsberichte
- Zusammenstellung der Untersuchten Haltungen, Leitungen und Schächte
- Protokolle

entsprechende Datenträger (USB Stick / externe USB Festplatte 2,5 Zoll) sind zu liefern
Technische Anforderungen an TV-Kamera und Zubehör:
- 2 Personen Bedienung
 - ausgebildeter Techniker
 - Helfer
- Farbkamera entsprechend PAL-Norm, Bildauflösung
 mindestens 550 Zeilen horizontal
- mindestens 200 m Kamerakabellänge
- Einsatzbereich ab DN 200 mm bis DN 700 mm
- Miniatur-Kamera für den Einsatzbereich DN 100 mm bis
<DN 200 mm
- Das Objektiv muß frei schwenkbar sein, um vom
 Hauptkanal aus in die Anschlüsse zu sehen.
- Die Kameraposition ist etwa in Rohrachsenhöhe
 einzurichten.
- Bei Kanälen > DN 600 mm sind entsprechend größere
 Beleuchtungsgeräte einzusetzen.
- Elektronische Dateneinblendgeräte.
Sie müssen die wichtigsten Kenndaten wie
Untersuchungsdatum, -zeit, -ort, Objektbezeichnung,
Schadenskürzel, Stationierung und Fotonummer.
Sonstige Anforderungen an die Untersuchung:
Die Abrechnungslängen bei den Positionen der optischen
Inspektion sind die Haltungslängen (Schachtmitte bis
Schachtmitte). Bedienung des Wagens sowie alle
Nebenarbeiten einschließlich Öffnen und Schließen der
Schachtabdeckungen, Senken und Revisoinsklappen ist
Sache des AN und in die Einheitspreise einzureichnen.
Lediglich für das Öffnen und Schließen von tagwasserdichten Abdeckungen wird eine Zulage gezahlt.
Die An- und Abfahrten, Fahrstrecken von Straßenzug zu
Straßenzug sowie das Auf- und Abrüsten, auch bei
Objekten unter einer Tagesleistung, bleiben unberücksichtigt
und sind in die Einheitspreise einzurechnen.
Untersuchung aller vorhandenen Schächte, Anfertigen der
Protokolle, Schadensansprachen nach EN 13508/2 in Verbindnug mit DWA M 149 Teil 2, Format DWA XML, nur analog sowie Herstellung von Farbfotos der gravierenden Schäden mit Angabe der Schachtnummer und Datum.
Die Fahrgeschwindigkeit der Kamera darf 10 cm/s nicht
überschreiten.
Folgende Daten sind bereitzustellen:
1. Auftraggeber
1A Name
1B Straße
1C Ort
1D Telefon
2. Verantwortlicher und Kamerasystem
2A Name des verantwortlichen Kameraführers
3. Ort der Untersuchung
3A Ort der Untersuchung
4. Haltungsdaten (mindestens 5 Zeilen)
4A Straßenname
 - Haltungsbezeichnung
- Datum der Untersuchung (TT.MM.JJJJ)
- Straßenname
4B Geometrische Haltungsdaten etc.
- Haltungsbezeichnung
- Schachtbezeichnung oben
- Schachtbezeichnung unten
- Profiltyp
- Kanalart (Entwässerungsverfahren)
- Profilhöhe (mm)
- Profilbreite (mm)
- Rohrwerkstoff
- Innenschutz
- Baujahr
- Befahrungsrichtung

4C Graphische Darstellung der Kanaluntersuchung
- Bezeichnung der Haltung
- Schacht Nr.
- Station der Feststellung
- Inspektionstext
- Foto-Nr.
- Band-Position
4D Anmerkung zu festgestellten Schäden
- Station der Feststellung
- Schadensbild
- Anmerkung
Das Ordnungssystem der Schacht- und Haltungsnummern
wird vorgegeben, zusätzlich aufgefundene Schächte sind
sinngemäß einzuordnen, die Vergabe von Schachtnummern
erfolgt ausschließlich in Rücksprache mit dem Auftraggeber.
Bei Dokumentation mittels Digitalfoto muß jedem Bild eine aufsteigende numerische Bildnummer zugeordnet werden,
die Stationierung ist anzugeben.
Die erfassten Daten sind dem Auftraggeber
in einem genau definierten Datenformat zu übergeben.
Zur Gewährleistung eines einwandfreien Datenaustausches
ist vor Beginn der Untersuchung vom AN ein Test-Datensatz
mit allen oben vorgegebenen Angaben (fiktive Haltung) zwecks Überprüfung der Kompatibilität zu übergeben.
Alle Rohrdimensionen sind vor Ort zu prüfen,
Abweichungen sind ggfalls in die vom AG zur Verfügung
gestellten Pläne einzutragen.
Die Einrichtung und die verkehrsmäßige Absicherung der
Einsatzstelle nach den Vorschriften der StVO hat durch den AN zu erfolgen, eine besondere Vergütung hierfür erfolgt
nicht, die Aufwendungen hierfür sind in die EP einzurechnen.
Die Datenträger zur Aufzeichnung der
TV-Kanaluntersuchung sind vom AN zu stellen.
Sollte eine Befahrung von der Gegenseite aus erforderlich werden, so ist diese unmittelbar auszuführen.
Zu jedem Datenträger, ist ein Inhaltsverzeichnis mit den aufgenommenen Haltungen mitzuliefern.
Sukzessive mit dem Untersuchungsfortschritt sind die
TV-Kanaluntersuchungen nachzubearbeiten, zu beschriften
und fortlaufend zu numerieren (inklusive Inhaltsverzeichnis).
Damit eine jederzeitige Erreichbarkeit des TV-Wagens
gewährleistet ist, ist jeweils ein Mobiltelefon auf dem
Wagen vorzuhalten. Die Rufnummer ist dem AG sowie der
Bauleitung unverzüglich mitzuteilen.
Bei der Untersuchung erkannte, verdeckte Schäden sind
in den im Untersuchungswagen vorliegenden Plänen
qualitativ mit Längenangaben (Abstand vom Startschacht)
zu vermerken und dem AG mitzuteilen.
Um eine gründliche Untersuchung - insbesondere auch des
Sohlbereiches - durchführen zu können, sind die Kanäle
oberhalb der zu untersuchenden Haltung ggf. mit einer
Gummiblase abzudichten. Das Vorhalten und Ein- und
Ausbau der Gummiblasen sind in den Einheitspreis einzurechnen. Stillstandszeiten werden in dem
Zusammenhang nicht vergütet.
Bei Gefahr eines Rückstaus ist das anfallende Abwasser
mittels Pumpen und dichten Leitungen umzupumpen. Die
Vergütung erfolgt in gesonderter Position. Es ist jedoch
darauf zu achten, daß durch den Rückstau keine Schäden entstehen.
Die Abstimmung über die zu untersuchenden Kanäle
erfolgt ausschließlich mit den vom AG dazu autorisierten Personen.
Es wird ausdrücklich darauf hingewiesen, daß andere
Arbeiten nicht vergütet werden.
Art und Umfang der Untersuchungen sind jeweils zum
Wochenbeginn mit dem AG abzustimmen.
Den Anweisungen des AG ist unbedingt Folge zu leisten.

Beim Einsatz einer Satellitenkamera mit integrierter
Reinigung wird die Reinigung nicht gesondert vergütet.
Ereignisse, wie Lageabweichungen, Bögen, Leitungsknicke
oder gekrümmte Leitungsverläufe sind im Zuge der
Inspektion zu dokumentieren. Die Leitungsverläufe sind in
digitalen Lageplänen (z.B. als DXF-Datei) anzugeben.
Weitere Abzweige bzw. Anschlussleitungen (je Stück) bei
der jeweiligen Anschlussinspektion werden ebenfalls
gesondert nach dieser/ folgenden Positionen vergütet.
Eine genauere Messung sollte über eine automatische
Kanalverlaufsvermess-Software erfolgen. Zeitgleich soll
neben dem Erstellen von DXF und ASCII-Dateien zur
Weiterbearbeitung in GIS- Strukturen, mit X- Y- Koordinaten
auch die Protokollerstellung nach DIN EN 13508:08-2011 mit
den Modifikationen der DWA-M 149-2 (Stand 2013) erfolgen.
Die gelieferten Daten sind unter anderem in AutoCAD,
Autodesk als DWG-, DXF- oder gleichwertig kompatibele
Dateiformate bereitzustellen.

**02.0010 Kanalinspektion bis DN 150**
Optische Inspektion von Kanalleitung der Dimension
- Kreisprofil bis DN 150
gemäß den Vorgaben der Arbeitshilfen Abwasser des BMUB
und BMVg, aktueller Stand.
Es ist ein Fahrzeug mit TV-Farbkamera auf Fahrwagen,
Dreh-Schwenkkopf, inklusive 2 Personen Bedienpersonal
einzusetzen.
In den EP sind alle Personal-, Geräte und Nebenkosten
sowie An- und Abfahrt einzukalkulieren, soweit sie
nicht in gesonderten Positionen vergütet werden.
Der zu untersuchende Abwasserkanal muss weitestgehend
abwasserfrei gehalten werden (Schäden in der Sohle
müssen eindeutig erkennbar sein), die hierzu
erforderlichen Absperr- und Überpumpeinrichtungen
werden gesondert vergütet. Misch- und Regenwasserkanäle
dürfen nur bei Trockenwetter inspiziert werden. Ist die
Abwasserführung nicht im ausreichenden Maße
reduzierbar, ist die Inspektion auf einen anderen
Zeitpunkt zu verlegen. Das Umsetzen aller Gerätschaften
wird nicht gesondert vergütet. Während der Inspektion
ist die jederzeitige Verfügbarkeit eines
Reinigungsfahrzeuges sicherzustellen.
Der Zustandsfilm ist digital im MP4/AVi-Format mit
mindestens 4 Mbits/s auf einer Festplatte haltungsweise
geschnitten zu speichern.
Datenträger werden gesondert vergütet.
Die Datenübergabe erfolgt im ISYBAU-Austauschformat
XML nach DWA-M 150. Alle Datensätze sind
vollständig untereinander zu synchronisieren.
Kanalart:
- Regenwasser
- Schmutzwaser
- Mischwasser
Der AG stellt dem AN die zu untersuchenden
Kanalabschnitte inklusive, Haltungs- und
Schachtbezeichnungen im o.g ISYBAU-Austauschformat zur
Verfügung. Eigene Bezeichnungen sind nicht zugelassen,
im Zweifelsfall ist der AG zu kontaktieren.
Menge: 1500,000 m
Kostengruppe DIN 276 2018-12: 411000000

**02.0020 Kanalinspektion DN 200 bis DN 300**
*** wie Position 02.0010
Kanalinspektion wie vor beschrieben, jedoch
Kreisprofil DN 200 bis DN 300
Menge: 1150,000 m
Kostengruppe DIN 276 2018-12: 411000000

**02.0030 Kanalinspektion DN 350 bis DN 600**
*** wie Position 02.0010
Kanalinspektion wie vor beschrieben, jedoch
Kreisprofil DN 350 bis DN 600
Menge: 185,000 m
Kostengruppe DIN 276 2018-12: 411000000

**02.0040 Schachtinspektion/Grafik/Fotodokumentation von Schachtbauwerken**
Optische Inspektion von Schächten im Rahmen der
Leitungsreinigung gemäß den Vorgaben der Arbeitshilfen
Abwasser des BMUB und BMVg, Aktueller Stand.
Schachtuntersuchungsbericht nach EDV-erfaßten
Erstellung von Untersuchungsprotokollen mit Werkstoffangaben, Schadensbeschreibungen, Fotonummern und Kommentaren zur Untersuchung sowie Nennweitenermittlung aller Rohre, Ermittlung der Schachttiefe, sowie die Tiefe aller Rohrsohlen (gemessen ab Deckeloberkante). Einschließlich aller Nebenleistungen.
Die Datenübergabe erfolgt im ISYBAU-Austauschformat
XML nach DWA-M 150.

Fotodokumentation von Schadenssituationen an
Schachtbauwerken
Erstellen eines Digitalfotos zur optischen Erfassung
der Schachtabdeckung.
Das Foto ist so zu benennen, dass eine EDV-technische
Übernahme in die Datenbank möglich ist (z.B. Benennung
des Fotos mit dem Schachtnamen, Erstellung einer
digitalen Liste mit den Zuordnungen der Fotos zum
jeweiligen Schacht).
Menge: 93,000 St
Kostengruppe DIN 276 2018-12: 411000000

**02.0050 Haltungen absperren bis DN 150**
Haltungen absperren
Vorhaltung, Aufbau, Einsatz und Abbau von geeigneten
Geräten bzw. Materialien zur Abbindung bzw.
Reduzierung des Abwasserflusses in zu inspizierenden
Kanalleitungen der Dimension
- Kreisprofil bis DN 150
nach Wahl des AN.
Der hierbei entstehende Aufstau in der obenliegenden
Haltung ist zu beobachten, sowie die Rückstausicherheit
ist durch den AN zu gewährleisten.
Die restlose Beseitigung der Absperrvorrichtung sowie
die Wiederherstellung des ordnungsgemäßen Betriebes der
Abwasserkanalisation inklusive aller Nebenleistungen
wird nicht gesondert vergütet und ist in den EP
einzukalkulieren.
Der Einsatz von Absperrvorrichtungen ist dem AG vorher
anzuzeigen.
Menge: 6,000 St
Kostengruppe DIN 276 2018-12: 411000000

**02.0060 Haltungen absperren DN 200 bis DN 300**
*** wie Position 02.0050
Haltungen absperren wie vor beschrieben, jedoch
Kreisprofil DN 200 bis DN 300
Menge: 4,000 St
Kostengruppe DIN 276 2018-12: 411000000

**02.0070 Haltungen absperren DN 350 bis DN 600**
*** wie Position 02.0050
Haltungen absperren wie vor beschrieben, jedoch
Kreisprofil DN 350 bis DN 600
Menge: 5,000 St
Kostengruppe DIN 276 2018-12: 411000000

**02.0080 USB-Festplatte / USB Stick**
Speicherung der Untersuchungsergebnisse auf externer
Festplatte. (Hauptkanal und Anschlussleitungen)
Die Datenübertragung beim AG erfolgt im USB
3.0-Standard. Die Stromversorgung erfolgt auch über
USB, also ohne externes Netzteil.
Der Inhalt ist in eindeutiger Form auf dem Datenträger zu vermerken. Der Datenträger verbleibt beim AG.
Sämtliche Nebenleistungen sind in den EP einzukalkulieren.
Menge: 2,000 St
Kostengruppe DIN 276 2018-12: 411000000

### Titel 03 Anschlussleitungen

*Hinweis: Hinweis Anschlussleitungen*
Hinweis Anschlussleitungen:

Die Leitungen sind bis zum Kontrollschach / Straßeneinlauf bzw. bis ca. 1,0 m ins Gebäude zu erfassen.
In dem zu untersuchenden Bereich sind nicht durchgehend Kontrollschächte vorhanden.
Ist die Inspektion einer Anschlussleitung auf Grund von
Hindernissen, wie z.B. Inkrustationen, Wurzeleinwuchs
oder Bögen, nicht durchführbar, sind die Hindernisse im
Haltungsbericht zu erfassen und durch Bilder zu
dokumentieren. Die Inspektion ist abzubrechen und wenn
möglich nach Beseitigung des Hindernisses fortzusetzen.
Stillstandszeiten können daraus nicht geltend gemacht
werden.
Sollte die Untersuchung nicht vollständig möglich sein,
ist dieses zu dokumentieren und der AG darüber in
Kenntnis zu setzen. Der AG entscheidet über weitere
Maßnahmen.Beim Einsatz einer Satellitenkamera mit integrierter
Reinigung wird die Reinigung nicht gesondert vergütet.
Ereignisse, wie Lageabweichungen, Bögen, Leitungsknicke
oder gekrümmte Leitungsverläufe sind im Zuge der
Inspektion zu dokumentieren. Die Leitungsverläufe sind in
digitalen Lageplänen (z.B. als DXF-Datei) anzugeben.
Weitere Abzweige bzw. Anschlussleitungen (je Stück) bei
der jeweiligen Anschlussinspektion werden ebenfalls
gesondert nach dieser/ folgenden Positionen vergütet.
Eine genauere Messung sollte über eine automatische
Kanalverlaufsvermess-Software erfolgen. Zeitgleich soll
neben dem Erstellen von DXF und ASCII-Dateien zur
Weiterbearbeitung in GIS- Strukturen, mit X- Y- Koordinaten
auch die Protokollerstellung nach DIN EN 13508:08-2011 mit
den Modifikationen der DWA-M 149-2 (Stand 2013) erfolgen.
Die gelieferten Daten sind unter anderem in AutoCAD,
Autodesk als DWG-, DXF- oder gleichwertig kompatibele
Dateiformate bereitzustellen.

**03.0010 Inspektion von Anschlussleitungen DN 150**
Optische Inspektion von Anschlussleitungen der Dimension
- Kreisprofil bis DN 150.
vom Hauptkanal aus über die dortigen Anschlüsse mittels
Satellitenkamera gemäß den Vorgaben der Arbeitshilfen
Abwasser des BMVi und BMVg.
Lage und Verlauf
Die Lage und der Verlauf der Anschlusseitungen ist
mittels 3-dimensionaler Lage- und Verlaufsmessung in
XYZ-Richtung zu erfassen. Hierzu werden seitens des AG
georeferenzierte DWG-Dateien übergeben, welche die
Daten des zu untersuchenden Kanalnetzes (Hauptkanal)
sowie der angrenzenden Grundstücke (ALKIS_Daten, d.h.
Gebäude, Hausnummern, etc.) enthalten. Die
Stationierung der Anschlusspunkte ist der im Vorlauf
durchgeführten Hauptkanal-Inspektion zu entnehmen.
Die exakte Lagevermessung hat 3-dimensional in
XYZ-Achsen zu erfolgen und darf nicht geschätzt werden.
Richtungs- und Lageänderungen sind ebenfalls
automatisch über die Kamera zu erfassen und dürfen
nicht geschätzt werden.
Vom Anschlusspunkt am Sammelkanal sind
durchschnittlich ca. 5,00 m Anschlussleitung zu
inspizieren. Eventuelle Abzweige und deren Leitungen
sind ebenfalls zu inspizieren und zu dokumentieren.
Regen- und Mischwasserkanäle dürfen nur bei
Trockenwetter inspiziert werden.
Zustandsfilme und Einzelbilder
Für den Zustandsfilm ist eine
Farb-Dreh-Schwenkkopfkamera im MP4/Avi Format mit
mindestens >4 mbit/s oder besser einzusetzen.
Speicherung von Schadenssituationen und Besonderheiten
an Hand von digitalen Bildern im JPG-Format.
Die Bilder sind mit den ISYBAU-Daten, vollständig zu
synchronisieren.
Die Bilder enthalten alle Angaben gemäß den Vorgaben
der Arbeitshilfen Abwasser des BMVi und BMVg. sowie ggf. eine Kurzbeschreibung der
Schadenssituation.Die Videos und Bilder sind haltungsweise zu schneiden und auf Festplatte zu speichern. Datenträger werden gesondert vergütet.
Datenübergabe
Im Zuge der Erfassung sind Stammdaten der Leitungen zu
erzeugen, welche den Vorgaben der Arbeitshilfen
Abwasser des BMVi und BMVg entsprechen.
Bei einer Verzweigung der Anschlussleitung ist für
jeden Ast ein eigener Datenzweig inklusive
Anschlusspunkte anzulegen.
Die Bezeichnungen sind entsprechend den
ISYBAU gemäß DWA-M 150 Konformitäten zu wählen und zwischen
Stammdaten und Inspektionsdaten zu synchronisieren.
Zusätzlich sind in den Haltungsprotokollen am Endpunkt
der Leitung das angeschlossene Grundstück durch Nennung
des Zusatzes "SW" (Schmutzwasser), RW (Regenwasser) oder MW (Mischwasser) näher zu definieren.
Abgerechnet werden nur die tatsächlich untersuchten
Längen der Anschlussleitungen .
In den EP sind alle Personal-, Geräte und Nebenkosten
einzukalkulieren, soweit sie nicht in gesonderten
Positionen vergütet werden.
Kanalart:
- Mischwasser
- Regenwasser
- Schmutzwaser
Menge: 515,000 m
Kostengruppe DIN 276 2018-12: 411000000

**03.0020 Reinigung von Anschlussleitungen**
Reinigen von Anschlussleitungen im Bedarfsfall der
Verstopfung sowie der Behinderung der Kamerainspektion.
Die Reinigungsleistung ist dem AG vorab je Einzelfall
anzuzeigen und nur auf dessen Anweisung durchzuführen.
Die Gestellung des notwendigen Spülwassers sowie die
Entsorgung des abgesaugten Spülgutes erfolgt AN-seitig,
wird nicht gesondert vergütet und ist mit
einzukalkulieren.
Kanalart:
- Mischwasser
- Regenwasser
- Schmutzwaser
Menge: 10,000 h
Kostengruppe DIN 276 2018-12: 411000000

**03.0030 Reinigung von Straßenabläufen**
Hochdruckreinigung der Straßenabläufe inkl. Deckelauflager,
Schmutz- und Schlammfänger. Die Schlammfänger sind zu
entleeren, die Straßeneinläufe auszuspritzen, Verunreinigungen
abzusaugen und zu entsorgen.
Menge: 35,000 St
Kostengruppe DIN 276 2018-12: 411000000

### Titel 04 Arbeiten gegen Nachweis

*Hinweis: Hinweis Arbeiten gegen Nachweis*
Hinweis Arbeiten gegen Nachweis:
Stundenlohnarbeiten sind nur mit ausdrücklicher
Genehmigung der Bauleitung auszuführen.
Über die geleisteten Stunden ist ein
Stundenlohnnachweis zu führen, in dem u.a. auch der
Name des betreffenden Arbeiters aufzuführen ist.
Der Nachweis ist der Bauleitung täglich vorzulegen.
Der An- und Abtransport von Geräten wird nicht
vergütet.

**04.0010 Zulage tagwasserdichter Deckel**
Zulage für das Öffnen und spätere sachgerechte
Schließen von tagwasserdichten Schachtabdeckungen mit
bis zu 6 Verschraubungen.
Menge: 2,000 St
Kostengruppe DIN 276 2018-12: 411000000

**04.0020 Inspektionsfahrzeug Stundenlohn**
Stundenlohnarbeiten für Video-Untersuchung.
In den Einheitspreis sind Inspektionsfahrzeug, Geräte
und Personal einzurechnen.
Nur nach vorheriger Abstimmung mit der Bauleitung.
Menge: 10,000 h
Kostengruppe DIN 276 2018-12: 411000000

**04.0030 Hochdruckspül- und Saug-Fahrzeug Stundenlohn**
Hochdruckspül- und Saug-Fahrzeug einschl. sämtlicher
Werkzeuge und Geräte auf Nachweis.
Das Bedienungspersonal ist in die Position
einzurechnen.
Menge: 10,000 h
Kostengruppe DIN 276 2018-12: 411000000

**04.0040 SW-/MW umpumpen, Pumenleistung -50 m³/h**
Anfallendes Schmutz- oder Mischwasser für die Dauer der
Kanalinspektion mit einer geeigneten Pumpe in
Teilabschnitten oder haltungweise ohne
Geruchsbelästigung umpumpen, einschl. Gestellen,
Vorhalten und Betreiben der erf. Pumpen und Leitungen.
Einschließlich aller Nebenleistungen.
Pumpenleistung bis 50 m³/h.
Menge: 8,000 h
Kostengruppe DIN 276 2018-12: 411000000

**04.0050 Hausanschlußkamera**
Gestellung einer Hausanschlusskamera (Schiebekamera)
zur optischen Inspektion von Hausanschlußleitungen nach
vorheriger Reinigung.
Die Fernsehanlage muß der PAL-Norm entsprechen. Zur
Ausrüstung gehören Kamera, Beleuchtung,
Tiefenlagemessgeräte sowie alle erforderlichen
Materialien und Betriebsstoffe zum Betrieb der Anlage.
Elektronische Dateneinblendgeräte müssen mindestens
Untersuchungsdatum, -uhrzeit, Objektbezeichnung,
Distanz und Zählerstand des Videorecorders am
Startschacht bzw. Revisionsöffnung permanent in das
Monitorbild einblenden.
Zur Verfügung stehen neben erfahrenem Personal,
Dateneinblendgerät und ein Computer (PC) und Gerät für Bildschirmaufnahmen.
Öffnen und Schließen der Revisionsöffnung ist nach
Anweisung durch die Bauleitung sachgerecht auszuführen.
Insbesondere ist beim Verschließen auf
Wasserdichtigkeit und die Wahl des Abdichtmaterials zu
achten.
Vom Auftragnehmer vollständig auszufüllen:
Technische Daten der eingesetzten Ausrüstung:
Kameratyp: _____________________________
vorh. Kabellänge: _____________________________
Dokumentation mit Fotos, sowie
eine graphische Darstellung mit allen durch die
TV-Inspektion ermittelten Informationen sind
einzurechnen. Zuordnung zum Haltungsbericht muß
möglich sein.
Die Schadensansprachen erfolgt nach EN 13508/2 in
Verbindnug mit DWA M 149 Teil 2, Format DWA XML.
Die Abrechnung erfolgt nach Stunden nur auf
ausdrückliche Anweisung des Auftraggebers.
Menge: 10,000 h
Kostengruppe DIN 276 2018-12: 411000000

**04.0060 Satellitenkamera**
Gestellung einer Satellitenkamera.
Die Fernsehanlage muß der PAL-Norm entsprechen.
Zur Ausrüstung gehören Kamera, Beleuchtung,
Tiefenlagemessgeräte sowie alle erforderlichen
Materialien und Betriebsstoffe zum Betrieb der Anlage.
Ebenso ist ein Ortungsgerät mit einzukalkulieren, damit
Abzweige und Stutzen Häusern eindeutig zuzuordnen
sind.
Elektronische Dateneinblendgeräte müssen mindestens
Untersuchungsdatum, -uhrzeit, Objektbezeichnung,
Distanz und Zählerstand des Videorecorders am
Starschacht bzw. Revisionsschacht permanent in das
Monitorbild einblenden.
Im Preis einzurechnen ist erfahrenes Personal (mind. 2
Personen), Dateneinblendgeräte, Computer (PC),
und Gerät für Bildschirmaufnahmen.
Die Untersuchung ist vom Hauptkanal aus durchzuführen.
Vom Auftragnehmer vollständig auszufüllen:
Technische Daten der eingesetzten Ausrüstung:
Kameratyp: _____________________________
vorh. Kabellänge
im Kanal: _____________________________
vorh. Kabellänge
im Hausanschluss: _____________________________
Dokumentation mit Fotos, DVD,
EDV-Disketten sowie eine graphische farbige Darstellung
mit allen durch die TV-Inspektion ermittelten
Informationen sind einzurechnen.
Die Schadensansprachen erfolgt nach EN 13508/2 in
Verbindnug mit DWA M 149 Teil 2, Format DWA XML.
Zuordnung zum Haltungsbericht muß möglich sein.
Die Abrechnung erfolgt nach Stunden nur auf
ausdrückliche Anweisung des Auftraggebers.
Menge: 10,000 h
Kostengruppe DIN 276 2018-12: 411000000

**04.0070 Fließwegfeststellung**
Fließwegfeststellung
mittels Farbversuch bei nicht eindeutiger oder nicht zu
klärender Leitungsführung.
Menge: 1,000 St
Kostengruppe DIN 276 2018-12: 411000000

**04.0080 Ortung Schachtdeckel und des Kanalverlaufs**
Ortung mit einem Ortnungsgerät von einem verdeckten Schachtdeckel oder Schadstellen im Kanal für die Sanierung in offener oder geschlossener Bauweise. Die lokalisierung Stellen markieren, ggf. einmessen.
Menge: 2,000 h
Kostengruppe DIN 276 2018-12: 411000000

**04.0090 Abwasserhaltung**
Abwasserhaltung außerhalb der Rohrleitung mittels
Schmutzwasserpumpe.
Leistung der Pumpe 50m³/h.
Sämtliche Betriebsmittel, 150 m Ablaufschlauch sowie
alle notwendigen Nebenleistungen sind in den EP
einzukalkulieren.
Menge: 10,000 h
Kostengruppe DIN 276 2018-12: 411000000
